# Perfil para junta estrutural

- Propriedade do ficheiro: CYPE INGENIEROS, S.A.
- Formato: FIEBDC-3/2002
- Moeda: EUR
- Custos indirectos: 3.00 %
- IVA: 23.00 %

## R Revestimentos

### RS Pavimentos

#### RSG Cerâmicos

**RSG032** m Perfil para junta estrutural.
Perfil decorativo e técnico Pro-Dilata CFM "BUTECH", de alumínio acabamento natural e 8 mm de altura, utilizado em junta estrutural (para uniões ao mesmo nível).
Inclui: Marcação da disposição das peças segundo o seu comprimento. Corte das peças. Fixação das peças.
Critério de medição de projecto: Comprimento medido segundo documentação gráfica de Projecto.
Critério de medição de obra: Medir-se-á o comprimento realmente executado segundo especificações de Projecto.

| Código | Un | Descrição | Rendimento | Preço | Importância |
|---|---|---|---|---|---|
| mt18jrb041a | m | Perfil tipo junta Pro-Dilata CFM "BUTECH" de alumínio acabamento natural, de 8 mm de altura, para juntas estruturais em pavimentos cerâmicos. (material) | 1.050 | 14.38 | 15.10 |
| op00amo010 |  | Rebarbadora. | 1.000 | 0.00 | 0.00 |
| mo023 | h | Oficial de 1ª ladrilhador. (mão de obra) | 0.150 | 20.78 | 3.12 |
| % | % | Custos directos complementares | 2 % | 18.22 | 0.36 |
|  |  | Custos directos |  |  | 18.58 |
