# Pavimento elevado "BUTECH", para exterior

- Propriedade do ficheiro: CYPE INGENIEROS, S.A.
- Formato: FIEBDC-3/2002
- Moeda: EUR
- Custos indirectos: 3.00 %
- IVA: 23.00 %

## U Infra-estruturas no logradouro

### UX Pavimentos

#### UXN Elevados

**UXN030** m² Pavimento elevado "BUTECH", para exterior.
Pavimento elevado, para exterior, formado por painel autoportante para o sistema de pavimento técnico acessível "BUTECH", de 443x443 mm e 24 mm de espessura, classificação 2/2/A/2, segundo NP EN 12825, formado por um suporte base de material porcelânico, de 10,5 mm de espessura, uma camada de acabamento de grés porcelânico Porcelanosa, série Arizona, cor Antracita, acabamento anti-deslizante, "BUTECH", "PORCELANOSA GRUPO", de 443x443 mm e 10,5 mm de espessura, e uma malha de fibra ignífuga colocada entre ambas as peças, aderida com resinas sintéticas, para garantir a rigidez do conjunto, sobre pés reguláveis de polipropileno com carga mineral, de cor preto, com base redonda, para alturas entre 55 e 75 mm. Inclusive massa de poliuretano P-404 "BUTECH" para fixação dos suportes reguláveis à superfície suporte.
Inclui: Implantação dos eixos dos pedestais e marcação de níveis. Colocação, nivelação e fixação de pedestais. Colocação e fixação dos painéis.
Critério de medição de projecto: Superfície útil, medida segundo documentação gráfica de Projecto. Não foi incrementada a medição por perdas, uma vez que na composição se considerou 5% a mais.
Critério de medição de obra: Medir-se-á a superfície realmente executada segundo especificações de Projecto.

| Código | Un | Descrição | Rendimento | Preço | Importância |
|---|---|---|---|---|---|
| mt12pct030aa | Ud | Pé regulável de polipropileno com carga mineral, de cor preto, com base redonda, para alturas entre 55 e 75 mm. (material) | 6.000 | 4.66 | 27.96 |
| mt12sbs100 | Ud | Cartucho de 310 cm³ de massa de poliuretano P-404 "BUTECH". (material) | 0.540 | 4.09 | 2.21 |
| mt12sbs020aaad | m² | Painel autoportante para o sistema de pavimento técnico acessível "BUTECH", de 443x443 mm e 24 mm de espessura, classificação 2/2/A/2, segundo NP EN 12825, formado por um suporte base de material porcelânico, de 10,5 mm de espessura, uma camada de acabamento de grés porcelânico Porcelanosa, série Arizona, cor Antracita, acabamento anti-deslizante, "BUTECH", "PORCELANOSA GRUPO", de 443x443 mm e 10,5 mm de espessura, e uma malha de fibra ignífuga colocada entre ambas as peças, aderida com resinas sintéticas, para garantir a rigidez do conjunto. (material) | 1.050 | 59.89 | 62.88 |
| mo011 | h | Oficial de 1ª montador. (mão de obra) | 0.350 | 22.91 | 8.02 |
| mo080 | h | Ajudante de montador. (mão de obra) | 0.350 | 21.75 | 7.61 |
| % | % | Custos directos complementares | 2 % | 108.68 | 2.17 |
|  |  | Custos directos |  |  | 110.85 |
