# Perfil para junta estrutural

- Propriedade do ficheiro: CYPE Ingenieros S.A.
- Formato: FIEBDC-3/2016
- Programa: Gerador de preços para construção civil. CYPE Ingenieros, S.A.
- Data: 09/06/2023
- Moeda: EUR
- Custos indirectos: 3 %
- IVA: 23 %

## R Revestimentos

### RS Pavimentos

#### RSG Cerâmicos

**RSG032** m Perfil para junta estrutural.
Perfil decorativo e técnico Pro-Dilata CFM "BUTECH", de alumínio acabamento natural e 8 mm de altura, utilizado em junta estrutural (para uniões ao mesmo nível).
Inclui: Marcação da disposição das peças segundo o seu comprimento. Corte das peças. Fixação das peças.
Critério de medição de projecto: Comprimento medido segundo documentação gráfica de Projecto.
Critério de medição de obra: Medir-se-á o comprimento realmente executado segundo especificações de Projecto.

| Código | Un | Descrição | Rendimento | Preço | Importância |
|---|---|---|---|---|---|
| mt18jrb041a | m | Perfil tipo junta Pro-Dilata CFM "BUTECH" de alumínio acabamento natural, de 8 mm de altura, para juntas estruturais em pavimentos cerâmicos. (material) | 1.05 | 14.38 | 15.099 |
| mo023 | h | Oficial de 1ª ladrilhador. (mão de obra) | 0.15 | 20.78 | 3.117 |
| % | % | Custos directos complementares | 2 % | 18.216 | 0.364 |
|  |  | Custos directos |  |  | 18.580 |

Resíduos:
- colocação: mt18jrb041a; factor de resíduo 0.024

## Recursos

**mt18jrb041a** m Perfil tipo junta Pro-Dilata CFM "BUTECH" de alumínio acabamento natural
Dados técnicos: Custo energético 20.142 MJ; Emissão de CO2 1.464 kg; Código LER 17 04 02; Massa do elemento 0.173 kg; Volume 0.000115 m3
Resíduos:
- embalagem: re170203 Plástico. (componente de resíduo); rendimento 0.008 kg; Código LER 17 02 03; Massa do elemento 1 kg; Volume 0.001667 m3
