# Pavimento de ladrilhos cerâmicos "BUTECH", colocados com cola

- Propriedade do ficheiro: CYPE Ingenieros S.A.
- Formato: FIEBDC-3/2016
- Programa: Gerador de preços para construção civil. CYPE Ingenieros, S.A.
- Data: 02/12/2022
- Moeda: EUR
- Custos indirectos: 3 %
- IVA: 23 %

## R Revestimentos

### RS Pavimentos

#### RSG Cerâmicos

**RSG140** m² Pavimento de ladrilhos cerâmicos "BUTECH", colocados com cola.
Fornecimento e execução de pavimento através do método de colocação em camada fina, de placas de grés porcelânico de grande formato STON-KER de "BUTECH", "PORCELANOSA GRUPO", série Durango, acabamento Arena, de 37,3x37,3x1 cm, para utilização interior, resistência ao deslizamento entre 15 e 35 segundo ENV 12633, assentes com cimento cola melhorado, C2 TE, com deslizamento reduzido e tempo de colocação ampliado, Rapimax Gris n "BUTECH", espalhado sobre a superfície suporte com palustra dentada. Incluindo limpeza, verificação da superfície suporte, implantações, cortes, formação de juntas perimetrais contínuas, de largura não menor de 5 mm, nos limites com paredes, pilares isolados e elevações de nível e, se for o caso, juntas de fracionamento e juntas estruturais existentes na superfície suporte, enchimento de juntas com argamassa de juntas cimentosa Colorstuk 0-4 "BUTECH", tipo CG 2, cor Manhattan, para juntas de até 4 mm, eliminação de material restante do enchimento de juntas e limpeza final do pavimento.
Inclui: Limpeza e verificação da superfície suporte. Marcação dos níveis de acabamento. Implantação da disposição das peças e juntas de movimento. Aplicação da cola. Colocação dos ladrilhos. Formação de juntas de fracionamento, perimetrais e estruturais. Enchimento das juntas. Eliminação e limpeza do material sobrante. Colocação do rodapé. Limpeza final do pavimento.
Critério de medição de projecto: Superfície medida segundo documentação gráfica de Projecto, descontando as aberturas de superfície maior de 3 m². Não foi incrementada a medição por perdas, uma vez que na composição se considerou 5% a mais.
Critério de medição de obra: Medir-se-á a superfície realmente executada segundo especificações de Projecto, descontando as aberturas de superfície maior de 3 m².

| Código | Un | Descrição | Rendimento | Preço | Importância |
|---|---|---|---|---|---|
| mt09mcb010i | kg | Cimento cola melhorado, C2 TE, com deslizamento reduzido e tempo de colocação ampliado, segundo NP EN 12004, Rapimax Gris n "BUTECH", para a colocação em camada fina do pavimento cerâmico, à base de cimentos especiais, inertes seleccionados e resinas sintéticas. (material) | 3 | 1.86 | 5.580 |
| mt12pcb020hnS1 | m² | Placa de grés porcelânico de grande formato STON-KER de "BUTECH", "PORCELANOSA GRUPO", série Durango, acabamento Arena, de 37,3x37,3x1 cm. (material) | 1.05 | 37.5 | 39.375 |
| mt09mcb020a | kg | Argamassa de juntas cimentosa Colorstuk 0-4 "BUTECH", tipo CG2, segundo EN 13888, cor Manhattan, para juntas de até 4 mm, à base de cimentos de alta resistência, inertes seleccionados, pigmentos e aditivos específicos, para todo tipo de peças cerâmicas e pedras naturais. (material) | 0.5 | 3.3 | 1.650 |
| mo023 | h | Oficial de 1ª ladrilhador. (mão de obra) | 0.475 | 20.78 | 9.871 |
| mo061 | h | Ajudante de ladrilhador. (mão de obra) | 0.238 | 20.28 | 4.827 |
| % | % | Custos directos complementares | 2 % | 61.303 | 1.226 |
|  |  | Custos directos |  |  | 62.529 |

Resíduos:
- colocação: mt09mcb010i; factor de resíduo 0.06366
- colocação: mt12pcb020hnS1; factor de resíduo 0.0570601
- colocação: mt09mcb020a; factor de resíduo 0.035

## Recursos

**mt09mcb010i** kg Cimento cola melhorado
Dados técnicos: Custo energético 4.091 MJ; Emissão de CO2 0.394 kg; Código LER 17 09 04; Massa do elemento 1 kg; Volume 0.000667 m3
Resíduos:
- embalagem: re170203 Plástico. (componente de resíduo); rendimento 0.003 kg; Código LER 17 02 03; Massa do elemento 1 kg; Volume 0.001667 m3

**mt12pcb020hnS1** m² Placa de grés porcelânico de grande formato STON-KER de "BUTECH"
Dados técnicos: Custo energético 292.695 MJ; Emissão de CO2 14.364 kg; Código LER 17 01 03; Massa do elemento 25 kg; Volume 0.02 m3
Resíduos:
- embalagem: re150101 Embalagens de papel e cartão. (componente de resíduo); rendimento 0.192 kg; Código LER 15 01 01; Massa do elemento 1 kg; Volume 0.001333 m3
- embalagem: re170201 Madeira. (componente de resíduo); rendimento 0.026 kg; Código LER 17 02 01; Massa do elemento 1 kg; Volume 0.000909 m3

**mt09mcb020a** kg Argamassa de juntas cimentosa Colorstuk 0-4 "BUTECH"
Dados técnicos: Custo energético 7.958 MJ; Emissão de CO2 0.580 kg; Código LER 17 09 04; Massa do elemento 1 kg; Volume 0.000667 m3
Resíduos:
- embalagem: re150101 Embalagens de papel e cartão; rendimento 0.021 kg
- embalagem: re170201 Madeira; rendimento 0.006 kg
- embalagem: re170203 Plástico; rendimento 0.009 kg
