# Perfil para junta

- Propriedade do ficheiro: CYPE Ingenieros S.A.
- Formato: FIEBDC-3/2016
- Programa: Gerador de preços para construção civil. CYPE Ingenieros, S.A.
- Data: 09/06/2023
- Moeda: EUR
- Custos indirectos: 3 %
- IVA: 23 %

## R Revestimentos

### RS Pavimentos

#### RSM De madeira

**RSM060** m Perfil para junta.
Perfil de alumínio recoberto com madeira de Arce Quebec, Pro-lama Level "BUTECH", utilizado em junta de separação (para ligações em desnível).
Inclui: Marcação da disposição das peças segundo o seu comprimento. Corte das peças. Fixação das peças.
Critério de medição de projecto: Comprimento medido segundo documentação gráfica de Projecto.
Critério de medição de obra: Medir-se-á o comprimento realmente executado segundo especificações de Projecto.

| Código | Un | Descrição | Rendimento | Preço | Importância |
|---|---|---|---|---|---|
| mt18jrb110de | m | Perfil tipo junta Pro-lama Level "BUTECH" de alumínio recoberto com madeira de Arce Quebec, para juntas a distinto nível em pavimentos de madeira. (material) | 1.05 | 21.49 | 22.565 |
| mo025 | h | Oficial de 1ª instalador de pavimentos de madeira. (mão de obra) | 0.178 | 20.78 | 3.699 |
| % | % | Custos directos complementares | 3 % | 26.264 | 0.788 |
|  |  | Custos directos |  |  | 27.052 |

Resíduos:
- colocação: mt18jrb110de; factor de resíduo 0.024

## Recursos

**mt18jrb110de** m Perfil tipo junta Pro-lama Level "BUTECH" de alumínio recoberto com madeira de Arce Quebec
Dados técnicos: Custo energético 26.076 MJ; Emissão de CO2 1.901 kg; Código LER 17 04 02; Massa do elemento 0.226 kg; Volume 0.000151 m3
Resíduos:
- embalagem: re170203 Plástico. (componente de resíduo); rendimento 0.008 kg; Código LER 17 02 03; Massa do elemento 1 kg; Volume 0.001667 m3
